# Muster-Leistungsbeschreibung
Leistungsbeschreibung (GAEB 90, DA81)
Währung: EUR

## SL Deco Flake 01-07
Datum: 11.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Prüfung der Wasserdichtheit im
Einbauzustand

Prüfung einer Abdichtung im Einbauzustand

Die Kiwa GmbH, MPA Berlin-Brandenburg, wurde von der
Remmers GmbH beauftragt, ein Abdichtungssystem
entsprechend der PG-AIV-F Prüfgrundsätze zur
Erteilung von allgemeinen bauaufsichtlichen
Prüfzeugnissen für Abdichtungen im Verbund mit
Fliesen und Plattenbelägen Teil 1: Flüssig zu
verarbeitende Abdichtungsstoffe (PG-AIV-F) (Stand 2018)
durchzuführen.

Die durchgeführte Prüfung des Systems auf
Wasserdichtheit im Einbauzustand wurde am 18.04.2023
durchgeführt - Ergebnisse können in Bezug auf
jeweilige Wassereinwirkungsklassen im Hause Remmers
nachgefragt werden!

*Hinweis*
Texthinweis dekorative
Mehrfarbbeschichtungen

Bei diesen Designböden handelt es sich um Unikate
deren Farbeffekte nur bedingt planbar oder
korrigierbar sind. Hierüber ist der Endkunde zu
informieren.

**00001.0001 Untergrunduntersuchung und -prüfung**
Untergrund Prüfung und Dokumentation gemäß gültigen
Regelwerken.
Einheit: m2

**00001.0002 Vorbehandlung mit geeigneten Mitteln, vorzugsw. mittels Strahlen**
Untergrundvorbehandlung mit geeigneten
Mitteln, vorzugsweise mittels
Stahlkugelstrahlverfahren, zur Erzielung
eines tragfähigen, sauberen und
tragfähigen Untergrundes, frei von
haftungsmindernden Schichten.
Einheit: m2

**00001.0003 Baustelle einrichten einschließlich Geräte**
Baustelle einrichten, An- und Abfuhr
aller benötigten Materialien, Geräte und
Maschinen. Räumen der Baustelle und
Wiederherstellung aller benutzten
Flächen in den ursprünglichen Zustand
einschließlich notwendiger
Zwischenreinigung.
Einheit: h

**00001.0004 Abklebearbeiten**
Zum Schutz vor Verschmutzungen sind
Türen, Fenster, Fußleisten, Maschinenfundamente,
Regale, Einrichtungsgegenstände mit geeignetem
Klebeband und Folie zu schützen.
Einheit: h

**00001.0005 Hohlkehle mit einem 2K EP Bindemittel u. Quarzsand 1:10, abgestellt**
*** Grundposition ZZ 001.0
Kunstharzgebundener Mörtel bestehend aus
einem 2-K EP-Bindemittel und Quarzsandsieblinie
im Mischungsverhältnis bis 1:10 GT.

gewählte Produkte oder gleichwertig:
Remmers Epoxy BH 100 / Remmers Quarz 03/08 DF

Produktkenndaten - Epoxy BH 100
Im Anlieferungszustand:
Komponente A, Komponente B, Mischung,
Viskosität (25 °C): 950 mPa s, 50 mPa s, 450 mPa s,
Dichte (20 °C): 1,16 g/cm³, 1,00 g/cm³, 1,10 g/cm³,

Im ausreagierten Zustand
Druckfestigkeit ca. 65 N/mm² *
Biegezugfestigkeit ca. 20 N/mm² *
* Epoxidharzmörtel 1 : 10 mit Normsand

Die genannten Werte stellen typische
Produkteigenschaften dar und sind nicht als
verbindliche
Produktspezifikationen zu verstehen.

In den Einheitspreis ist das Liefern und
Herstellen der 2-K EP-Haftbrücke mit
einzukalkulieren.

Die Abrechnung erfolgt nach kg eingebautem
Material.

Liefern und Herstellen der dauerhaft elastischen
Versiegelung.

gewählte Produkte oder gleichwertig:
Remmers MultiSil NUW / Remmers Unterwasserprimer

Verbrauch:
Verbrauch für die Grundierung:
ca. 0,10 kg/m Remmers Epoxy BH 100 <0905>
Verbrauch für Hohlkehle mit Schenkellänge von 5 x 5
cm:
mind. 0,20 kg/m Remmers Epoxy BH 100 <0905>
ca. 2,00 kg/m  Remmers Quarz 03/08 DF <4406>
Verbrauch:
ca. 0,02 kg/m  Unterwasserprimer <7450>
mind. 100 ml/m  Multisil NUW  <7525>
bei 1 cm² Fugenquerschnitt
(Farbe nach Wahl des AG)
Einheit: m

**00001.0006 Hohlkehle mit einem 2K EP Bindemittel u. Quarzsand 1:10**
*** Wahlposition ZZ 001.1
Kunstharzgebundener Mörtel bestehend aus einem 2-K
EP-Bindemittel und Quarzsandsieblinie im
Mischungsverhältnis bis 1:10 GT.

Gewählte Produkte:
Remmers Epoxy BH 100 / Remmers Quarz 03/08 DF

Produktkenndaten - Epoxy BH 100
Im Anlieferungszustand:
Komponente A, Komponente B, Mischung,
Viskosität (25 °C): 950 mPa s, 50 mPa s, 450 mPa s,
Dichte (20 °C): 1,16 g/cm³, 1,00 g/cm³, 1,10 g/cm³,

Im ausreagierten Zustand
Druckfestigkeit ca. 65 N/mm² *
Biegezugfestigkeit ca. 20 N/mm² *
* Epoxidharzmörtel 1 : 10 mit Normsand

Die genannten Werte stellen typische
Produkteigenschaften dar und sind nicht als
verbindliche
Produktspezifikationen zu verstehen.

In den Einheitspreis ist das Liefern und
Herstellen der 2-K EP-Haftbrücke mit
einzukalkulieren.

Die Abrechnung erfolgt nach kg eingebautem
Material.

Verbrauch:
Verbrauch für die Grundierung
0,10 kg/m  Epoxy BH 100 <0905>
Verbrauch für Hohlkehle 5x 5 cm:
mind. 0,20 kg/m  Epoxy BH 100 <0905>
ca. 2,00 kg/m  Remmers Quarz 03/08 DF
Einheit: m

**00001.0007 Grundierung mit transparentem, lösemittelfreien 2-K EP-Bindemittel (MT)**
Liefern und Herstellen einer porenfüllenden
Grundierung mit einem nonylphenol-,
lösemittel- und weichmacherfreien
2-K EP-Bindemittel.
Für Verarbeitungen an lotrechten bzw.
geneigten Flächen können den Bindemitteln
geeign. Stellmittel anteilig zugegeben werden.

Farbton: transparent

Produktkenndaten -
Im Anlieferungszustand:
Komponente A, Komponente B, Mischung,
Viskosität (25 °C): 950 mPa s, 200 mPa s, 750 mPa s,
Dichte (20 °C): 1,16 g/cm³, 0,97 g/cm³, 1,08 g/cm³,

Im ausreagierten Zustand
Druckfestigkeit ca. 118 N/mm² *
Biegezugfestigkeit ca. 23 N/mm² *
* Epoxidharzmörtel 1 : 5 mit Normsand

Die genannten Werte stellen typische
Produkteigenschaften dar und sind nicht als
verbindliche Produktspezifikationen zu verstehen.

Gewählte Produkte oder gleichwertig:
Remmers Epoxy MT 100
Remmers WHG TX

Verbrauch:
Verbrauch:
mind. 0,30 - 0,50 kg/m² Remmers Epoxy MT 100 <0936>
(je nach Saugfähigkeit/Porosität des Untergrundes)
bis ca. 6,0 % Remmers WHG TX  <1221>
evtl. ca. 2-12 g anteilig zur o. g. Menge Grundierharz
Remmers WHG TX <1221>
Einheit: m2

**00001.0008 Abdichten von Innenecken, Fugen und Durchdringungen mit Fugenband Tape VF**
Innenecken, Fugen und Durchdringungen mit
dem hochwertigen, vliesbeschichtetem
Premium-Dichtband auf NBR Kautschuk-Basis, Remmers Tape
VF, verstärken.
Fugenband VF 120 (Fugenband 120 mm)
Fugenband VF 75 EC (Außenecke)
Fugenband VF 100 IC (Innenecke)
Tape VF 350 350mm x 350mm (Manschette)
in die noch frische im Vorfeld applizierte, 2.
MT-Epoxyschicht
unter Einsatz der Werkzeuge z. B.:
Glättekelle, Zahnspachtel mit ZL 46, ZL 25,
Epoxy Rolle 10 cm & Metalligel
einbauen und glattstreichen
Größe der Dusch-Boden-Fläche: ______________
Angabe der einzelnen VF-Produkte:
________________________________________
________________________________________

Verbrauch:
1x psch Remmers Tape VF Produktserie <5071>
Einheit: St

**00001.0009 Rissüberbrückende Zwischenschicht**
*** Bedarfsposition ohne GB
Liefern und Herstellen einer rissüberbrückenden,
polyurethangebundenen Zwischensschicht.

Für Verarbeitungen an lotrechten bzw.
geneigten Flächen können dem PU-Bindemittel geeignete
Stellmittel zugegeben werden.

gewählte Produkte oder gleichwertig:
Remmers PUR Base WPM
Remmers WHG TX

Anwendungsbereich: Rissüberbrückende Zwischenschicht
gemäß BEB-Arbeitsblatt KH 6
Eigenschaften:
- Statisch rissüberbrückend
- Chemisch belastbar
Produktkenndaten:
Im Anlieferungszustand -
Komponente A, Komponente B, Mischung,
Viskosität (25 °C): 5230 mPa s, 70 mPa s, 2050 mPa s,
Dichte (20 °C): 1,44 g/cm³, 1,22 g/cm³, 1,40 g/cm³,

Im ausreagierten Zustand -
Anforderungen an das Produkt:
Rissüberbrückungsklasse A3 (> 0,5 mm)

Hinweis:
Gemäß Herstellerrichtlinie in Verbindung
mit der AbP "P 13895 / 24-717" als PUR-Abdichtung
im Verbund in Kombination mit einer Nutzschicht (AiV
N).
Der Verwednungsbereich bezieht sich
aufBeanspruchungsklassen A, B & C.
Dies entspricht den Wassereinwirkungsklassen W2-I und
W3-I gemäß DIN 18534-1.

Die angegebenen ungefähren Verbrauchsmengen beziehen
sich auf glatte egalisierte Untergründe.

Verbrauch:
2 Arbeitsgänge mit
mind. 1,8 kg/m² Remmers PUR Base WPM <6065>
(Farbton nach Wahl des Auftraggebers)
Anteilige Zugabe Stellmittel:
ca. 4% WHG TX
Einheit: m2

**00001.0010 Dünn-Beschichtung PUR Uni Color < 1mm**
Liefern und Herstellen einer Beschichtung auf den
vorbereiteten Flächen mit einem lösemittelfreien,
zähharten 2-K PUR-Bindemittel für mittlere
Belastung.

gewähltes Produkt:
Remmers PUR Uni Color

Farbton: nach Wahl des AG

Systembestandteil in TÜV PROFICERT-product Interior
zertifizierten Systemen (707106482-4)

Eigenschaften
¦ Zähharte Beschichtung
¦ Statisch rissüberbrückend
¦ Mechanisch belastbar
¦ Chemisch belastbar
¦ Befahrbar mit Handhubwagen und Flurförderfahrzeugen
¦ Im ausreagierten Zustand physiologisch unbedenklich

Produktkenndaten:
Im Anlieferungszustand -
Komponente A, Komponente B, Mischung,
Viskosität (25 °C): 4400 mPa s, 70 mPa s, 1700 mPa s,
Dichte (20 °C): 1,5 g/cm³, 1,2 g/cm³, 1,4 g/cm³,

Im ausreagierten Zustand
Shore D nach 28 Tagen 65
Rissüberbrückungsklasse A 3 (> 0,5 mm)

Die genannten Werte stellen typische
Produkteigenschaften dar und sind nicht als
verbindliche Produktspezifikationen zu verstehen.

Verbrauch:
mind. 0,8 - 1,0 kg/m² kg/m² PUR Uni Color
(Farbton nach Wahl des Auftraggebers) <6800, 6802-6806>
Einheit: m2

**00001.0011 Vollsatte Einstreuung mit FarbflockenSF1**
Liefern und Herstellen einer flächigen Einstreuung der
frischen Beschichtung mit einer Farbflockenmischung aus
PVA-Flocken. Nach Erhärtung ist der Überschuss
restlos zu entfernen.

gewähltes Produkt oder gleichwertig:
Remmers Sedimentflocken

Farbton: nach Remmers Farbtonkarte

Produktkenndaten
Korndichte 2,65 g/cm³
Schüttdichte 0,5 - 1,0 g/cm³
Flockengröße sehr klein
Form Fest
Die genannten Werte stellen typische
Produkteigenschaften dar und sind nicht als
verbindliche Produktspezifikationen zu verstehen.

Verbrauch:
Verbrauch für Einstreuung:
mind. 0,7 - 1,00 kg/m² Remmers Sedimentflocken
(Farbton nach Wahl des Auftraggebers) <6305, 6306,
6329>
Einheit: m2

**00001.0012 Fixierung von Flockenbelägen mit einem rutschhemmenden 2K EP Bindemittel**
Liefern und Herstellen einer Versiegelung auf der
abgestreuten Beschichtung  mit einem
transparenten, lösemittel- und weichmacherfreien
2-K EP- Bindemittel.

Gewähltes Produkt:
Remmers Epoxy UV 100 New

Anwendungsbereiche:
- Bindemittel für Dekorkiesbeläge
- Kopfversiegelung für Einstreubeläge
- Fixierschicht von vollsatt eingestreuten
Flockenbelägen
- Transparente Beschichtung
Eigenschaften:
- Vergilbungsarm
- Mechanisch belastbar

Produktkenndaten:
Komponente A, Komponente B, Mischung,
Viskosität (25 °C): 750 mPa s, 450 mPa s, 615 mPa s
Dichte (20 °C): 1,12 g/cm³, 1,01 g/cm³, 1,08 g/cm³,

Die genannten Werte stellen typische
Produkteigenschaften dar und sind nicht als
verbindliche Produktspezifikationen zu verstehen.

Verbrauch:
0,20-0,30 kg/m² Remmers Epoxy UV 100 <6344>
Einheit: m2

**00001.0013 Zugabe eines Polymergranulat 250 µm in ein vergilbungsarmes 2K EP-Bindemittel**
Zugabe und sorgfältiges Vermischen von
Polymergranulat ADD 250 zur vorgenannten
Fixierung mit Epoxy UV 100 New

Dass Additiv wird anteilig (ca. 5%) der
Beschichtung zugegeben, untergerührt udn im
Anschluss mit der Epoxy-Farbrolle auf den
Untergrund aufgetragen.

Verbrauch:
anteilig 5% auf die Menge der Versiegelung
5 g ADD 250 je 100 g Remmers Epoxy-Bindemittel
Einheit: m2

**00001.0014 Versiegelung von Flockenbelägen mit einem rutschhemmenden 2K EP Bindemittel**
Liefern und Herstellen einer abschließenden
Versiegelung auf der
zuvor aufgebrachten Flockenfixierung  mit einem
transparenten, lösemittel- und weichmacherfreien
2-K EP- Bindemittel.

Gewähltes Produkt:
Remmers Epoxy UV 100 New

Anwendungsbereiche:
- Bindemittel für Dekorkiesbeläge
- Kopfversiegelung für Einstreubeläge
- Fixierschicht von vollsatt eingestreuten
Flockenbelägen- Transparente Beschichtung
Eigenschaften:
- Vergilbungsarm
- Mechanisch belastbar

Produktkenndaten:
Komponente A, Komponente B, Mischung,
Viskosität (25 °C): 750 mPa s, 450 mPa s, 615 mPa
sDichte (20 °C): 1,12 g/cm³, 1,01 g/cm³, 1,08
g/cm³,
Die genannten Werte stellen typische
Produkteigenschaften dar und sind nicht als
verbindliche Produktspezifikationen zu verstehen.

Verbrauch:
mind. 0,2 kg/m² Remmers Epoxy UV 100 <6344>
Einheit: m2

**00001.0015 Zugabe eines Polymergranulat 250 µm in ein vergilbungsarmes 2K EP-Bindemittel**
Zugabe und sorgfältiges Vermischen von
Polymergranulat ADD 250 zur vorgenannten
Fixierung mit Epoxy UV 100 New

Dass Additiv wird anteilig (ca. 5%) der
Beschichtung zugegeben, untergerührt udn im
Anschluss mit der Epoxy-Farbrolle auf den
Untergrund aufgetragen.

Verbrauch:
anteilig 5% auf die Menge der Versiegelung
5 g ADD 250 je 100 g Remmers Epoxy-Bindemittel
Einheit: m2

**00001.0016 Anarbeiten an Gullys- und Abläufen**
*** Bedarfsposition ohne GB
Einheit: St

**00001.0017 Anarbeiten an Fuqenprofile und Rinnen**
*** Bedarfsposition ohne GB
Anarbeiten an Fuqenprofile und Rinnen.
Einheit: m
